# Neubau Stadtbibliothek Perleberg
Angebotsaufforderung (GAEB DA XML 3.1, DA83)
Projekt: 2007_PER
Währung: EUR
Vergabeart: Beschränkte Ausschreibung
Erstellt mit: GXML Toolbox V3.13 R20101116, ORCA AVA 2013 - Professional Edition 19.00.10, 05.02.2026

## ZTV 1 Allgemeine Baubeschreibung
Zusätzliche Technische Vertragsbedingungen
Allgemeine Baubeschreibung

Gegenstand der Baumaßnahme ist der Umbau des Gebäudes im Großen Markt 10 zur Stadtbibliothek und Stadtinformation in 19348 Perleberg.
Das geplante Bauvorhaben beinhaltet unter anderem folgende Baumaßnahmen:
- Umbau und Sanierung des denkmalgeschützten vollunterkellerten ehemaligen Wohn- und Geschäftshaus aus verputzen Mauerwerk mit Holzbalkendecken und Holzdachstuhl. inkl. Ausbau des Dachgeschosses (Vorderhaus Großer Markt 10)

- Umbau und Sanierung des denkmalgeschützten ehemaligen Speichergebäudes aus unverputzten Ziegelmauerwerk (Saalgebäude auf den hinteren Teil des Grundstücks zur Schuhstraße)

- Neubau des z.T zweigeschossigen, nicht unterkellerten Verbindungsbau aus Stahlbeton mit Klinkerfassade (Verbindungsbau zwischen Vorderhaus und dem Saalgebäude)

Das Gebäudeensemble wird zukünftig als Stadtbibliothek und Stadtinformation genutzt.

## ZTV 2 Angaben zur Baustelle
Zusätzliche Technische Vertragsbedingungen
Angaben zur Baustelle

1 Lage der Baustelle
Großer Markt 10, 19348 Perleberg

2 Baumaßnahme
Art der Baumaßnahme:Neubau/Umbau/Sanierung
Betriebszustand bei Arbeiten im Bestandsgebäude: zu entkernen

3 Anzahl und Höhe der Geschosse
-Bestandsgebäude Vorderhaus (VH):4 Geschosse (Kellergeschoss, Erdgeschoss und 2 Obergeschosse, Dachgeschoss).
OK EG+-0,00 =32,72üNN = ca. 9cm über Straßenniveau Großer Markt
OK DG ca.+10,95 FFB
OK First ca.+16,84
OK Traufe ca. +12,67
-Bestandsgebäude Saal (SG):2 Geschosse (Erdgeschoss und Dachgeschoss).
OK EG -1,40 FFB (neu)
OK DG ca. +5,58 FFB (neu), ca. +5,40 Bestand
OK First ca.+10,384
OK Traufe ca. +7,47

-Neubau Zwischengebäude (ZG) z.T. 2 Geschosse (Erdgeschoss und z.T. 1 Obergeschoss).
OK EG -1,40 FFB (Stahlbetondecken)
OK Dachbelag +4,53 - +4,55 (Gehwegplatten)
OK Attika +5,11

4 Verkehrsbeschränkungen, Zugang
Die Andienung der Baustelle ist nur über die Nachbarflurstücke 90 und 91 möglich (Großer Markt 11), Zufahrt von Schuhstraße (siehe Lageplan).

5 Transporteinrichtungen und Transportwege
Für den Transport der Baustoffe auf der Baustelle stehen bauseits keine Transportmittel zur Verfügung. Es ist Sache des Auftragnehmers geeignete Transporteinrichtungen und Transportwege zu schaffen.

6 Lagerflächen, Bewegungsflächen
Für die Lagerung von Material, Arbeitsgeräten und das Aufstellen von Containern stehen die Baustelleneinrichtungsflächen nur auf den Nachbarflurstücken 90 und 91 (Großer Markt 11, Zufahrt von Schuhstraße) zur Verfügung. Eigenmächtig, ohne Zustimmung des AG abgestellte Gegenstände werden auf Kosten des AN entfernt. Die Feuerwehrzufahrt ist hier immer frei zu halten.

7 Lastannahmen
Maximal zulässige Belastung der Decken durch lagernde Geräte und Baustoffe: 5 kN/m2 EG, 3kN/m2 DG
Maximal zulässige Belastung der Rüstung: maximale Last 2 kN/m2
Maximal zulässige Belastung der Baustellenzufahrt: maximale Last 7,5 kN/m2
8 Versorgungsanschlüsse
Während der Bauausführung stehen Ver- und Entsorgungseitungsanschlüsse folgender Art zur Verfügung:
Baustromverteiler 230 V im Hof Starkstrom 16A / 32 A

9 Aufenthaltsräume, Sanitäreinrichtungen
Folgende Einrichtung stehen den Gewerken bauseits zur Verfügung:
Besprechnungscontainer (Bestandteil der Ausschreibung Erw. Rohbau) Eingezäunte Gelände/ Baustelleneinrichtungsfläche (Bestandteil der Ausschreibung Erw. Rohbau)
Sanitäreinrichtungen: WC-Container für Damen/Herren (Bestandteil der Ausschreibung Erw. Rohbau)
Sozialflächen: keine
Aufenthaltsräume: keine

## ZTV 3 Allgemeine Zusätzliche Technische Vertragsbedingungen Allgemeine Baubeschreibung
Zusätzliche Technische Vertragsbedingungen
Allgemein

Nachfolgende ZTV Allgemein gelten für alle Gewerke, soweit diese in den jeweiligen Leistungsbereich eingreifen:

1 Allgemeine Hinweise
Für nachfolgend beschriebene Leistungen gelten die Verarbeitungsvorgaben und Einbauanweisungen der Hersteller für die eingesetzten Baustoffe, -elemente und -produkte, die Publikationen der im jeweiligen Fachbereich allgemein anerkannten Verbände und der sonstigen Herausgeber von Normen, Richtlinien, Merkblättern, Empfehlungen etc. in der zum Zeitpunkt der Ausführung gültigen Fassung als vereinbart.

Im Fall von Widersprüchen gilt die weiterreichende bzw. qualitativ höherwertige Anforderung als vereinbart.

Alle für ein Bauteil oder Bauelement erforderlichen Bestandteile sind aus dem System eines Materialherstellers zu beziehen und als durchgängige Produktlinien anzubieten.

Alle Bauteile ähnlicher Art und Lage müssen aufeinander abgestimmte Oberflächen, Farbtöne, Falzgeometrien, Kantenausbildungen, Beschläge etc. aufweisen, um eine gestalterische Durchgängigkeit zu gewährleisten.

2 Baustelleneinrichtung
2.1 Flächen der Baustelleneinrichtung
Abweichend zu VOB/B § 4 Absatz 4 stellt der AG dem AN nur soweit ausdrücklich benannt und zugesagt Baustelleneinrichtungsfläche zur Verfügung. Vorhandene und verbleibende Bauteile und Anlagen, wie etwa Nachbarbebauungen, sind betriebsfähig zu erhalten. Der AG behält sich vor, die Nutzungsgenehmigung für den AN für die zur Baustelleneinrichtung zur Verfügung gestellten Flächen zu widerrufen, wenn dies aus Gründen des Bauablaufs erforderlich wird.

2.2 Zusätzlicher Flächenbedarf für die Baustelleneinrichtung
Der AN überprüft vor Angebotsabgabe, ob er für die Durchführung der an ihn beauftragten Leistungen zusätzlich zu den vom AG etwaig zur Verfügung gestellten Flächen weitere Baustelleneinrichtungsflächen für Verkehr, Zuwegung, Logistik, Lagerung oder Personalunterkünfte benötigt. Werden private Flächen wie Nachbarland und/oder öffentliche Flächen wie Straßen und Wege zusätzlich als Einrichtungsfläche vom AN benötigt, so trägt der AN sämtliche erforderlichen Beantragungen, Abstimmungen, Gebühren und sonstigen Kosten sowie die anfallenden Nutzungsgebühren.

2.3 Wiederherstellung Baustelleneinrichtungsfläche
Der AN hat nach Beräumung die Baustelleneinrichtungsfläche wieder in den vorgefundenen Zustand zu versetzen, Leitungen und Fundamente des AN sind zu entfernen.

2.4 Anschlüsse für die Baustelleneinrichtung
Der AG stellt dem AN bereits am Baugrundstück vorhandene Anschlüsse zur Verfügung. Sind keine Anschlüsse vorhanden oder reichen deren Kapazitäten für den Baustellenbetrieb des AN nicht aus, so versorgt sich der AN im Rahmen seiner Leistungen eigenständig mit allen erforderlichen Medien, Anschlüssen und Verteilungen.

2.5 Erscheinungsbild
Der AG legt großen Wert auf ein sauberes und geordnetes Erscheinungsbild der Baustelle und der Baustelleneinrichtung. Alle großflächigen oder -formatigen Bestandteile der Baustelleneinrichtung des AN sind in sauberem, ordentlichem, neuwertigem Zustand an der Baustelle aufzubauen. Dies betrifft insbesondere Container, Gerüstplanen und Bauzäune. Auf Verlangen des AG hat der AN optisch minderwertige Bestandteile der Baustelleneinrichtung zu lackieren. Eventuell auftretende Graffitis sind bis zum Ende einer Arbeitswoche zu entfernen.

2.6 Feuerwehrzufahrten/Fluchtwege
Mit der Feuerwehr sind die Erfordernis und die Lage einer Feuerwehrzufahrts- und erforderlichenfalls Umfahrmöglichkeit für die gesamte Dauer der Bauzeit abzustimmen und vom AN in erforderlichem Umfang über die Dauer der Bauzeit zu gewährleisten. Ebenfalls freizuhalten sind alle Flucht-/Rettungswege.

2.7 Arbeitsgerüste
Arbeitsgerüste für Arbeiten über 2,00-4,00 m über OKF sind vom AN im Rahmen seiner Leistungen mit vorzusehen, soweit solche Arbeitshöhen aus den Ausschreibungsunterlagen erkennbar sind.

2.8 Sicherungs- und Schutzmaßnahmen
Der AN schützt die übrigen Bauausführenden vor allen aus seinen Tätigkeiten herrührenden Gefahren durch (Absturz-)Sicherungen, Abschrankungen, Markierungen etc. Die vom AN diesbezüglich auszuführenden Leistungen verstehen sich einschließlich Aufbau, Vorhaltung, Unterhalt, regelmäßiger Kontrolle und Instandsetzung sowie Rückbau nach Beseitigung der Gefahr bzw. nach Aufforderung durch den AG. Eine verlängerte Vorhaltung bis zu 4 Wochen über den Tätigkeitszeitraum des AN hinaus ist hierbei vorzusehen.

2.9 Bauzwischen- und Montagezustände
Alle für den AN zum Angebotsabgabezeitpunkt erkennbaren Leistungen für Provisorien, Bauzwischenzustände und Montagezustände, die er zur Erbringung seiner Leistungen benötigt, sind Bestandteil der Leistungen des AN. Hierzu zählen neben Hilfsmitteln und -gerüsten auch Verstärkungen und Dimensionierungen von Bauteilen für Belastungen während des Transports oder der Montage.

3 Beweissicherungsverfahren
Der AG führt eine Beweissicherung der Baulichkeiten am Baufeld durch. Der Auftragnehmer ist dennoch zur Erfassung eventuell auftretender Schäden während der Bauausführung zur Beweissicherung nach § 3 Nr. 4 VOB/B verpflichtet (z.B. Gehwegüberfahrten, Gebäude, private Grünflächen, Verkehrswege, Einbauten etc.).

4 Planung
4.1Vorleistungen des AG
Der AG hat Planungsleistungen in mindestens solchem Umfang erbringen zu lassen, wie sie den Auslobungsunterlagen beigefügt sind.

Der AN prüft diese und teilt eventuelle, bei verantwortlicher Prüfung der Unterlagen bereits zum Angebotsabgabezeitpunkt erkennbare Bedenken gegen die AG-seitige Planung mit Angebotsabgabe mit. Mit Annahme des Auftrags tritt der AN in die Planung des AG ein. Der AG tritt seine Rechte gegen die von ihm beauftragten Planer an den AN ab, der diese Rechte mit Annahme des Auftrags annimmt.

Dem AN obliegt jegliche über die den Auslobungsunterlagen beigefügten Planungen und Berechnungen hinausgehende Planungsleistung in erforderlichem, mindestens jedoch in beschriebenem Umfang.

4.2 Werkplanung/Montageplanung; Ausführungsstatik
Der AN fertigt vor Ausführung seiner Arbeiten zunächst eine Planlieferliste und einen Planungsablaufplan und sodann mittels CAD eine Werkstatt- und Montageplanung/Zeichnungen an, die die zu erbringenden Leistungen insbesondere in Bezug auf folgende Inhalte umfänglich darstellen:
- Lage,
- alle statisch relevanten Anschlüsse, Verbindungen, Halterungen, Befestigungen, Absteifungen, Verankerungen, Auflager,
- Detailausbildungen,
- Höhen bzw. Anschlusshöhen,
- Fugenplan und -arten, Stöße, Teilungen, Verlegerichtungen,
- Aufteilungen, Befestigungspunkte und -linien,
- Querschnitte, Dimensionierungen, Bemaßungen,
- Revisionsöffnungen,
- Dehnungs- und Montagestöße,
- Montagelastfälle, Bau-, Transport- und Zwischenzustände,
- Einbauabfolge,
- Lasthaken und -ösen/ Anhängelasten,
- Fenster-/Tür- und Stücklisten,
- bauphysikalische Anforderungen und Berechnungen,
- Brand- und schallschutztechnische Anforderungen.

Zur Werkstatt- und Montageplanung gehört - soweit erforderlich - auch die Erstellung einer prüffähigen Ausführungsstatik mit allen erforderlichen statischen Nachweisen als Einzel- und Systemnachweise, die rechtzeitig zur Prüfung einzureichen sind.

Bei der Planung sind die hohen gestalterischen Anforderungen des AG höher zu werten als die Effizienz des Materialeinsatzes des AN. Material- oder verschnittoptimierte Planungen sind nicht akzeptabel, wenn damit gestalterische Einschränkungen einhergehen.

Der AN ist für die korrekte Dimensionierung der Bauteile allein verantwortlich. Eventuell vom AG in den Ausschreibungsunterlagen oder Plänen getätigte Bemessungen oder Querschnittsangaben verstehen sich nur als Kalkulationshilfe und sind vom AN alleinverantwortlich zu verifizieren.

Die Anfertigung der Zeichnungen des AN erfolgt mittels CAD und wird im Format DWG und PDF an den AG durch Upload in den Internet-Projektraum zur Sichtung übergeben. Zusätzlich sind die Zeichnungen in 3-facher Papierausgabe gefaltet zu übergeben.

Mit den Zeichnungen sind dem AG die bauaufsichtlichen Prüfzeugnisse und -zulassungen aller Produkte, die solche Zulassungen benötigen, zu übergeben.

Nach Abschluss der Arbeiten sind die Revisionsunterlagen, Revisionspläne bzw. -zeichnungen mittels CAD (in v. g. Formaten) und zusätzlich in 3-facher Papierausgabe gefaltet an den AG zu übergeben.

Der AN erstellt prinzipiell örtliche Aufmaße als Grundlage seiner Planungen, Bestellungen, Fertigungen und Montagen.

4.3 Sichtung der Planung des AN durch den AG
Der AG behält sich vor, jegliche vom AN erstellte Planung innerhalb von 10 Werktagen nach Zugang zu sichten und Prüfanmerkungen in der Planung des AN zu tätigen.

Der AN ist verpflichtet, die Prüfanmerkungen des AG innerhalb von 5 Tagen in seine Planungen einzuarbeiten. Der AN erstellt seine Planungen daher so frühzeitig, dass er eventuelle Prüfanmerkungen des AG rechtzeitig vor Materialdisposition und Ausführungsbeginn noch in seine Planungen einarbeiten kann.

Soweit der AN der Auffassung ist, dass die Umsetzung der Prüfanmerkungen des AG nicht seinem vertraglich geschuldeten Leistungssoll entspricht oder Bedenken gegen den Planungswillen des AG sprechen, zeigt der AN dem AG dies innerhalb von 5 Tagen nach Zugang der Prüfanmerkungen schriftlich an.

Eine freigegebene Werkstatt- und Montageplanung entbindet den AN aber nicht von seiner eigenen Prüfungs- und Hinweispflicht und von seiner Planungsverantwortung. Diese bleiben unberührt.

4.4 Projektkommunikation
Sofern der AG eine Internet- Projektplattform als Kommunikationsbasis fordert oder dieser zustimmt, ist diese vom AN für den Projektschriftverkehr und die Ablage von Plänen und Berechnungen sowie aller zur Dokumentation erforderlichen Unterlagen ausschließlich zu verwenden.

Nachrichten und Informationen, die über die Internetplattform versendet werden, gelten wechselseitig als mit Upload-Zeitpunkt zugestellt.

Dem AN obliegt in diesem Fall wie allen übrigen Projektbeteiligten eine Informationsholschuld durch arbeitstäglichen Aufruf der Inhalte des Internet-Projektraums.

Jeglicher projektrelevanter Schriftverkehr ist vom AN über den Internetprojektraum zu versenden und zu dokumentieren.

5 Prüfungen, Abnahmen, Gebühren
5.1 Prüfungen und Abnahmen
Der AN veranlasst und koordiniert sämtliche noch nicht erfolgten bzw. noch ausstehenden behördlich oder öffentlich-rechtlich geforderten Nachweise, Prüfungen und Abnahmen für die von ihm erbrachten Bauleistungen. Alle hierbei entstehenden Aufwendungen für Prüfgebühren, Prüfkörper, Laborversuche etc. sind vom AN zu tragen. Dies betrifft auch und insbesondere Prüfungen, die behördlicherseits zur Abnahme des Gebäudes gefordert werden. Der AN ist für die Rechtzeitigkeit der Veranlassung der Prüfungen verantwortlich.

5.2 Zustimmungen im Einzelfall (ZiE)
Der AN verwendet ausschließlich bauaufsichtlich zugelassene (ABZ) oder bauaufsichtlich geprüfte (ABP) Baustoffe und -elemente oder solche mit CE-Konformitätserklärung des Herstellers. Sind solche Baustoffe oder -elemente in Ausnahmefällen nicht verfügbar, so ist der AN für den Nachweis der Rechtmäßigkeit der Ausführung verantwortlich. Soweit hierfür eine Zustimmung im Einzelfall (ZiE) erforderlich ist, besorgt der AN diese. In diesem Fall ist es Sache des AN, die ZiE terminlich zu koordinieren und alle entstehenden Kosten und Gebühren für Versuche, Berechnungen, Gutachten, Prüfungen/Versuche und Genehmigungen zu tragen.

6 Muster, Probeflächen
Im Zuge der Werkstatt- und Montageplanung stimmt der AN eigenverantwortlich mit dem AG ab, ob und in welchem Umfang Musterbauteile herzustellen sind. Grundsätzlich gilt, dass das eingebaute Material dem freigegebenen Muster entsprechen muss.

Der AN stellt unter baustellengerechten Bedingungen Musterbauteile mit den geforderten Oberflächenqualitäten für alle sichtbar verbleibenden Bauteile, Verbindungen und Strukturen her. Hierzu zählen insbesondere Sichtbetonflächen, Farb- und Materialflächen, Metallbauverbindungen.

Für alle lack- oder pulverbeschichteten Oberflächen sind Musterflächen für alle RAL-Töne nach Wunsch des AG anzufertigen.

Alle Designoberflächen und Bodenbeläge sind aus dem Farbprogramm der Materialhersteller nach Wahl des AG als Musterflächen zu liefern. Dies gilt auch für Sockelleisten, Schweißschnur und dergleichen.

Vor der endgültigen Lieferung auf die Baustelle sind dem AG von allen sichtbaren Einbauteilen oder Materialien (z. B. Beschläge, Schalter, Schlösser, Dachziegel, Lüftungsgitter etc.) und sonstigen Objekten Muster zur Ansicht und Freigabe vorzulegen. Unterschiedliche Werkstoffe und Lieferformen (z. B. Profile, Bleche, Bänder, Schlösser) sind entsprechend den Anforderungen an das Erscheinungsbild aufeinander abzustimmen.

Der AN lässt sich Musterbauteile und Probeflächen vor der Ausführung vom AG zur Montage freigeben. Eigenmächtig vom AN angeordnete und nicht vom AG bestätigte Verlegemuster gelten als Mangel und sind auf Verlangen des AG zu entfernen.

7 Dokumentation
Der AN erstellt als Fortschreibung der Planung in Bezug auf alle vom AN tatsächlich ausgeführten Leistungen eine Dokumentation. Der AN übergibt unaufgefordert wöchentlich ab Montagebeginn Quellennachweise der eingebauten Produkte (Lieferscheine, Produktdatenblätter etc.) an den AG, gegliedert nach Verwendungszweck bzw. -ort, Fabrikat, Hersteller und Chargennummer wegen eventueller Nachbestellungen.

Die Herkunft (z. B. von Steinen, Ziegeln etc.) ist auf Verlangen nachzuweisen.

Der AN übergibt dem AG unaufgefordert vor Inbetriebnahme von Bodenbelägen (z. B. Natursteinbelägen) eine Reinigungsanweisung, aus der im Hinblick auf den Erhalt der Rutschhemmung zulässige Reinigungsarten und -mittel ersichtlich sind. Die Übergabe der Reinigungsanweisungen lässt sich der AN vom AG quittieren.

Der AN übergibt dem AG im Rahmen der Dokumentation alle erforderlichen Übereinstimmungsnachweise für Bauprodukte und Bauarten.

8 Reinigung
Der im gesamten Baustellenbereich anfallende Schutt und Abfall ist von jedem AN sortenrein zu sammeln und umgehend abzufahren. Alle durch den Baubetrieb verursachten Verschmutzungen im öffentlichen Bereich, auf den Nachbargrundstücken und auf dem Baugelände sind sofort zu beseitigen.

Der AN wird am Ende jeder Arbeitswoche seinen Arbeitsbereich in besenreinen Zustand versetzen. Kommt der AN seiner Verpflichtung nicht nach, ist der AG berechtigt, diese Leistung auf Kosten des AN zu veranlassen. Der AN ist verpflichtet, geeignete Maßnahmen zur Vermeidung von Verschmutzungen zu ergreifen.

9 Bauausführung/Leistungsumfang
9.1 Schnittstellen
Jegliche Bauleistungen, -stoffe und -elemente des AN, die als Vorleistung oder Einbausituation für Leistungen anderer (Nach-)Unternehmer dienen, sind rechtzeitig vor Ausführung in Bezug auf die Herstellung der zugelassenen Einbaubedingungen vom AN zu prüfen.

Insoweit fordert der AN unaufgefordert von den anderen Gewerken deren Zulassungen, Prüfzeugnisse und Montageanleitungen ab, um in seinem Gewerk die Einbaubedingungen einbauanleitungsgerecht herstellen zu können.

Soweit der AN Leistungen erbringt, an die erkennbar Leistungen anderer (Nach-)Unternehmer angearbeitet werden sollen und die hierfür nicht geeignet sind, trägt der AN die Aufwendungen zur - auch nachträglichen - Herstellung der zulassungskonformen Einbaubedingungen.

9.2 Vorleistungen
Soweit Vorleistungen zur beschriebenen Leistung angegeben sind, gelten diese als bauseitige Schnittstelle zur zu erbringenden Leistung des AN. Der AN erbringt alle erkennbar oder üblicherweise nötigen Vorbehandlungen, Zwischenschritte, Beschichtungen, Untergrundvorbehandlungen usw., um auf der im Leistungspositionstext beschriebenen Leistung aufbauen zu können im Rahmen seiner Leistung.

9.3 Anpassungen
Der AN erbringt sämtliche Anpassungen für Schräganschnitte, schiefwinklige Ausführungen, nicht rechtwinklige Konstruktionen usw. als Bestandteil seiner Leistung, soweit diese aus den Ausschreibungsunterlagen erkennbar sind oder solche Leistungen in der Beschreibung erwähnt werden. Gleichfalls sind sämtliche Bestandskonstruktionen, auch solche mit unregelmäßigem Verlauf, anzuarbeiten, soweit dies zum Zeitpunkt der Angebotsabgabe erkennbar ist.

9.4 Aufmaß und Maßabweichungen
Tatsächliche bauliche Abweichungen von in den Planungen angegebenen gleichartigen, wiederkehrenden Maßen berechtigen den AN diesbezüglich nicht zur Geltendmachung von Mehraufwendungen. Kalkulationsgrundlage ist insofern ein örtliches Aufmaß mit differierenden Maßen für gleichartige Bauteile oder Öffnungen.

9.5 Demontagen/Erneuerung
Sind Leistungen als Demontageleistung oder als Erneuerung bereits bestehender Bauteile oder -leistungen beschrieben, so ist der Aufwand für eine geordnete, weitestgehend zerstörungsfreie Demontage und Entsorgung Bestandteil der Leistungen des AN.

10 Bautagesbericht
Der AN hat täglich Bautagesberichte zu führen und dem AG wöchentlich abgestimmt zu übergeben. Sie müssen alle Angaben enthalten, die für die Ausführung, die Abrechnung und die terminlichen Auswirkungen des Auftrages von Bedeutung sein können. Über besondere Vorkommnisse ist der AG zusätzlich täglich zu informieren.

11 Stundenlohnarbeiten
11.1 Abforderung von Stundenlohnarbeiten
Stundenlohnarbeiten sind nur auf Anweisung des AG auszuführen. Für nicht ausdrücklich abgeforderte Stundenlohnarbeiten besteht keinerlei Vergütungsanspruch des AN.

Spätestens am folgenden Arbeitstag nach Ausführung sind die vollständigen Stundenzettel 2-fach, unter Angabe des Namens und Berufsbezeichnung des Arbeiters, der ausgeführten Arbeiten und ggf. Materialaufstellung, der Bauleitung vorzulegen.

Die Nachweise über Stundenlohnarbeiten müssen enthalten:
1. Name, Beruf und tägliche Stundenleistung der im Tagelohn beschäftigten Personen,
2. Aufstellung über die Verwendung der besonders zu vergütenden Materialien und Baustoffe,
3. Aufstellung und Beschreibung der ausgeführten Leistungen.

Sie gelten erst nach Bestätigung und Unterschrift durch die Bauleitung als anerkannt. Die Stunden sind im Bautagebuch einzutragen. Eine Abzeichnung des Bautagebuches bedeutet keine Anerkenntnis der Stunden.
Nicht fristgemäß vorgelegte Stundenzettel werden nicht anerkannt.

11.2 Später verdeckte oder untergegangene Leistungen
Werden Leistungen in Form von Stundenlohnarbeiten erbracht, die später nicht mehr nachvollziehbar sind (Abbruchleistungen, später überdeckte Leistungen), so sind vom AN geeignete Maßnahmen zur Dokumentation der erbrachten Leistung zu ergreifen, beispielsweise eine Fotodokumentation mit Handykamera. Kann der AN seinen Vergütungsanspruch mangels Beleg über die Leistungserbringung nicht belegen, so entfällt die Vergütung!

11.3 Vergütung von Stundenlohnaufwendungen
Nicht vergütet werden
- Aufsichtsstunden (Bauleiter, Polier o. Ä.),
- Überstundenzuschläge,
- Anmarsch, Fahrzeiten, Materialbesorgung,
- Materialtransport, Gerätetransport,
- sonstige Vorbereitungsarbeiten, wie Werkzeuge herrichten u. ä.

Vergütet werden die tatsächlich am Arbeitsplatz anfallende Arbeitszeit, verwendetes Material für diese Leistungen (nach LV oder nachrangig Tagespreis des Baustoffhandels).

Der Verrechnungssatz für die jeweilige Arbeitskraft umfasst sämtliche Aufwendungen, insbesondere den tatsächlichen Lohn einschließlich:
- Lohn- und Gehaltskosten,
- alle Sozialkosten,
- Erschwernis- und sonstige Zuschläge,
- Lohnnebenkosten (Auslösungen, Wegegelder, Unterkunfts- und Übernachtungsgelder usw.),
- Wagnis und Gewinn.

Eine Einrechnung der Stundenlohnarbeiten in die LV-Summe (Angebot bzw. Auftrag) berechtigt nicht zur Ausführung dieser Arbeiten. Die Leistungen sind als Eventualposition zu verstehen und können ggf. auch unausgeführt bleiben, in diesem Fall erfolgt dann keine Abrechnung.

## ZTV 4 Emmissionsschutz
Zusätzliche Technische Vertragsbedingungen

1 Emmissionsschutz
Die Baumaßnahmen erfolgen innerhalb eines Kern- und Mischgebietes. Das Baufeld grenzt unmittelbar an die bestehende Wohn- und Gewerbegebäude an, die während der Bauzeit weiterhin benutzt werden.

Zur Vermeidung von Störungen durch Baulärm sind insbesondere folgende Vorschriften zu beachten:

- Bundes-Immissionsschutzgesetz
- andesimmissionsschutzgesetz (LImschG) Land Brandenburg
- 32. Verordnung zur Durchführung des Bundes- Immissions- schutzgesetzes (Geräte- und Maschinenlärmschutzverordnung- 32. BImSchV)
- Allgemeine Verwaltungsvorschrift zum Schutz gegen Baulärm - Geräuschimmissionen - vom 19. August 1970.
- Es kommen generell die Regelungen in den vorgenannten Gesetzen, Vorschriften und Verordnungen in Anwendung für "Gebiete, in denen vorwiegend Wohnungen vorhanden sind" bzw. für "Wohngebiete".

Lärmintensive Arbeiten und Arbeiten, die den laufenden Lehrbetrieb unmittelbar betreffen, sind mindestens 7 Tage vor Ausführung bei der örtlichen Bauleitung und dem AG anzuzeigen und mit den Beteiligten abzustimmen.

Staubemission sind mit geeigneten Mitteln auf ein Minimum zu reduzieren. Folgende Maßnahmen sind in Absprache mit der Bauleitung vor staubintensiven Arbeiten kostenfrei für den AG durchzuführen:
- Bei Stemmarbeiten sind ggf. Werkzeuge mit Absaugung zu verwenden.
- Schutttransporte sind ggf. durch Folien/ Planen/ Einhausungen zu sichern.
- Bei Schuttfüllungen in Container sind diese abzudecken.
- bei staubintensiven Erdarbeiten sind baubegleitende Bewässerungen zur Bindung des Staubs durchzuführen.

Lärmschutz- und Staubschutzmaßnahmen gelten als Nebenleistungen und sind mit der Vergütung der Positionen dieses Leistungsverzeichnises abgegolten.

2 Arbeiten bei laufendem Betrieb
Die Nachbargebäuden sind während der Bauzeit im Nutzung (Wohn- und Gewerbenutzung). Auf die Belange der Nutzer (Nachbarn und Anwohner) ist besonders Rücksicht zu nehmen. Insbesondere sind die Zugänge zu Nachbargebäuden ständig frei zu halten.

## ZTV 5 Baustellenordnung
Zusätzliche Technische Vertragsbedingungen
Baustellenordnung

1 Vorbemerkung
Für die nachfolgend ausgeschriebene Baumaßnahme wird nachstehende Baustellenordnung vereinbart. Ferner gelten die spezielle Projekt-Baustellenordnung und der aktuelle Leitfaden für Fremdfirmen des AG. Diese soll einen störungsfreien Bauablauf ermöglichen und die Sicherheit für Beschäftigte und Anlagen gewährleisten. Sie enthält Regeln zur Organisation, Koordination und Überwachung des Baustellenbetriebs und umfasst Maßgaben zur Arbeitssicherheit. Jeder AN hat sein Personal über den Inhalt der Baustellenordnung und des Leitfadens zu unterrichten. Ihre Einhaltung ist ein Teil der Vertragserfüllung.

2 Allgemeines
Das Personal des ANs hat den Anweisungen des AG Folge zu leisten. Im nicht gerechtfertigten Weigerungsfall hat der AG das Recht, die erforderlichen Maßnahmen zulasten des ANs zu veranlassen.

Der AG wird bei offensichtlicher Missachtung der Unfallverhütungsvorschriften oder bei bestehenden Unfallgefahren die sofortige Einstellung der Arbeiten veranlassen. Die Unterbrechung dauert so lange an, bis die Gefahrenquelle beseitigt ist. Die durch die Unterbrechung entstehenden Kosten und Folgen gehen zulasten des verursachenden ANs. Der vereinbarte Fertigstellungstermin bleibt von dieser Maßnahme unberührt.

Der AN verpflichtet sich, seine Arbeit auf dem Baustellengelände erst aufzunehmen, wenn ihm die Arbeitserlaubnis vom AG erteilt wurde. Die in Verbindung mit der Arbeitserlaubnis erteilten Auflagen bezüglich der Arbeitssicherheit usw. sind einzuhalten.

Den Beschäftigten des ANs ist ausschließlich der Aufenthalt innerhalb der ihnen vom AG zugewiesenen Bereiche gestattet. Der Zugang zu anderen Bereichen des Gebäudes bzw. dem zum Gebäude gehörenden Gelände ist ausdrücklich untersagt.

Die Bauleitung ist berechtigt, gegen die Baustellenordnung zuwiderhandelnde Personen nach einmaliger Abmahnung von der Baustelle zu weisen.

3 Verantwortung des ANs
Der AN hat das Arbeitsschutzgesetz und die Unfallverhütungsvorschriften in der jeweils neuesten Fassung einzuhalten. Das von ihm eingesetzte Personal ist entsprechend der für seinen Arbeitsbereich gültigen Unfallverhütungsvorschrift zu unterweisen. Bei Arbeitsunfällen ist, unabhängig von der unternehmensinternen und arbeitsrechtlichen Meldepflicht, grundsätzlich der AG unverzüglich in Kenntnis zu setzen.

4 Persönliche Schutzausrüstung
Für alle Arbeiten hat der AN seinem Personal die notwendigen Schutzausrüstungen bereitzustellen. Er hat dafür zu sorgen, dass seine Mitarbeiter die Schutzausrüstungen nutzen. Prinzipiell besteht auf der Baustelle Schutzhelm- und Sicherheitsschuhpflicht.
Der AN ist dafür verantwortlich, dass der gesamte Bereich seiner Bau- und Montagestelle auch bei vorübergehender Abwesenheit des Personals so gesichert ist, dass keine Unfallgefährdungen bestehen.

5 Technische Sicherheit von Arbeitsmitteln
Verwendete Arbeitsmittel, wie Gerüste, Bauaufzüge, Arbeitsbühnen, elektrische Anlagen und Geräte, Krane und dergleichen, haben den geltenden Regeln und Unfallverhütungsvorschriften sowie den Allgemein Anerkannten Regeln der Technik zu entsprechen. Vorgeschriebene Sachkundigen- und Sachverständigen-Prüfprotokolle müssen vom AN rechtzeitig vorgenommen werden, sie sind einschl. aller sonstigen notwendigen Nachweise auf der Baustelle zur Einsicht vorzuhalten.

6 Hebezeuge und Montagefahrzeuge
Bei der Benutzung von mobilen Hebezeugen ist der AN für ordnungsgemäße Handhabung und Schutzvorkehrung verantwortlich. Das gilt auch für eingesetzte Anschlagmittel. Es dürfen nur für den beabsichtigten Transport zugelassene und sicherheitstechnisch einwandfreie Lastaufnahmemittel eingesetzt werden.

7 Absturzsicherungen
Gerüste sind nach DIN 4420 zu errichten. Vom Gerüstbauer ist dies durch das Anbringen eines oder mehrerer Gerüstkennzeichnungen, aus denen die zulässige Belastbarkeit, die Gerüstgruppe sowie DIN-4420-Konformität hervorgehen, zu dokumentieren. Für die betriebssichere Herstellung und den Aufbau von Gerüsten ist die Fachfirma verantwortlich. Für die Erhaltung des Gerüsts ist der Benutzer verantwortlich. Es dürfen keine Absturzsicherungen ohne die Zustimmung der Bauleitung entfernt bzw. außer Kraft gesetzt werden. Die Benutzung von beschädigten oder nicht den Vorschriften entsprechenden Gerüsten ist nicht gestattet. Vor der Freigabe ist die Zustimmung zur Nutzung von der Bauleitung bzw. SiGeKo einzuholen.

8 Arbeiten in mehreren Ebenen
Bei Montagearbeiten ist das zeitgleiche Übereinanderarbeiten mehrer Personen auszuschließen. Ist dies nicht möglich, so sind alternative Maßnahmen zur Sicherung der Gefahrenbereiche wie Absperrungen u. . vorzusehen.

9 Elektrosicherheit/ Baustromversorgung
Elektroarbeiten dürfen nur von fachkundigen Personen ausgeführt werden. Es ist nur die Verwendung von zugelassenen und gem. UVV geprüften elektrischen Betriebsmitteln und Geräten gestattet. Ab der Hauptverteilung sind für die Arbeiten des ANs erforderliche Unterverteilungen Sache des ANs.

10 Baustellenbeleuchtung
Der AN stellt eine ausreichende Arbeitsplatzbeleuchtung für seine Mitarbeiter in allen Arbeitsbereichen im Rahmen seiner Leistungen zur Baustelleneinrichtung für sein Gewerk zur Verfügung.

11 Brand- und Explosionsschutz
Arbeiten in und an genutzten oder bewohnten Gebäuden stellen neben einer erhöhten Brandgefahr auch eine besonders hohe Gefährdung für die Nutzer und Bewohner der Gebäude dar. Aus diesem Grund sind alle Gerüstlagen arbeitstäglich von Materialresten zu säubern, brennbare Materialien, insbesondere Polystyroldämmstoffe, dürfen nur in solcher Menge auf Gerüsten gelagert werden, wie sie innerhalb der nächsten zwei Stunden verarbeitet werden sollen.

Aufgrund des äußerst hohen Risikos für Leib und Leben der Bewohner der Nachbargebäude während der Ausführung von WDVS mit Polystyrol gilt: Werden Fassaden genutzter oder bewohnter Gebäude mit Polystyroldämmstoffen bekleidet, sind diese zu Ende jeden Arbeitstags so weit mit Armierungsputz zu versehen, dass nach Feierabend, nachts und am Wochenende nur in unumgänglich erforderlichem Umfang ungeputzte Dämmstoffflächen an den Fassaden verbleiben, um eine eventuelle Brandausbreitung zu minimieren.

Jeder AN hat im Rahmen seines Wirkungsbereiches dafür zu sorgen, dass jegliche Brandgefahr vermieden wird. Darüber hinaus hat der AN bei Arbeiten mit Brandgefahr ausreichend Maßnahmen für eine evtl. Brandbekämpfung zu treffen. Der AN verpflichtet sich, im Vorfeld und eigenverantwortlich entsprechende Erlaubnisscheine (z. B. bei Schweißarbeiten) bei dem entsprechenden Gebäudeverantwortlichen einzuholen. Bei vorhandener Brand- und Explosionsgefahr ist eine Schweißerlaubnis beim AG einzuholen.

Gasflaschen aller Art sind durch geeignete Maßnahmen gegen Umfallen zu sichern. Sie dürfen nicht der Sonne oder sonstigen Wärmeeinflüssen ausgesetzt werden. Die Aufstellorte für eine größere Anzahl von Gasflaschen sind mit dem AG im Vorfeld abzustimmen. Die Lagerung von Flüssiggas unter Erdlage ist grundsätzlich verboten.

12 Verkehrswege
Sämtliche Flucht- und Rettungswege sind vom AN permanent freizuhalten und zu sichern.

13 Sozialeinrichtungen
Waschräume und Toiletten werden durch den AN Erw. Rohbau bereitgestellt und regelmäßig gereinigt.

14 Fernsprechstelle
Ein Fernsprechgerät mit Notrufeinrichtung hat bei der örtlichen Fachbauleitung zur Verfügung zu stehen.

15 Umgang mit Gefahrstoffen
Beabsichtigt der AN den Einsatz bzw. Umgang mit Gefahrenstoffen entsprechend der Gefahrenstoffverordnung bzw. den technischen Regeln für Gefahrenstoffe, so hat der AN vor Aufnahme der Arbeiten:
1. den Nachweis der Sachkunde,
2. eine Anzeige des beabsichtigten Umganges mit dem Gefahrenstoff,
3. das Vorhandensein einer entsprechenden Betriebsanweisung gem. den Vorschriften der Gefahrenstoffverordnung,
4. das Vorhandensein von EU-Sicherheitsdatenblättern schriftlich zu erbringen.

Andernfalls behält sich der AG vor, die Arbeiten zu unterbinden bzw. auf Kosten des ANs an einen Dritten weiterzuvergeben.

16 Abfallbeseitigung/Sauberkeit auf der Baustelle
Es ist besonders zu beachten, dass der Straßenverkehr nicht durch Verschmutzung oder sonstige baustellentypische Beeinflussung gestört wird. Auf der Baustelle wird die Abfallbeseitigung nach dem Verursacherprinzip organisiert.

Es wird während der gesamten Bauzeit immer eine saubere, den Unfallverhütungsvorschriften entsprechende Baustelle verlangt.

Schutt ist grundsätzlich nach Anfall in die Schuttcontainer zu laden. Verpackungsmaterialien und leere Gebinde etc. sind grundsätzlich nach Anfall durch den jeweiligen AN zu sammeln und täglich eigenverantwortlich in Eigenregie von der Baustelle zu transportieren und zu entsorgen. Schuttcontainer sind regelmäßig zu leeren. Insbesondere ist darauf zu achten, dass durch Schutt, Staub und sonstige Verschmutzungen nachfolgende Gewerke in ihrer Qualität nicht dauerhaft beeinträchtigt sind. Die Bauleitung hält sich bei Nichteinhaltung dieser Forderungen, nach Setzung einer angemessenen Frist, ohne weitere Ankündigung die Ersatzvornahme vor.

17 Auf der Grundlage des Kreislaufwirtschaftsgesetzes (KrWG)
in seiner gültigen Fassung und Ergänzungen sind alle auf der Baustelle anfallenden Bauabfälle vorrangig zu verwerten. Hierzu sind die anfallenden Bauabfälle grundsätzlich artenspezifisch getrennt voneinander zu sammeln, zu deponieren und zu entsorgen. Verwertbare Abfälle sind unter Beachtung der vorgenannten gesetzlichen Vorschriften geeigneten Anlagen oder Einrichtungen zuzuführen. Die ordnungsgemäße Entsorgung der Bauabfälle ist auf entsprechenden Nachweis- bzw. Begleitscheinen unaufgefordert nachzuweisen. Weitere Vorgaben der lokalen Behörden sind zu beachten.

18 Alkohol
Im Bereich der Baustelle sowie im gesamten Betriebsgelände gilt absolutes Alkoholverbot. Sollten an der Baustelle Beschäftigte während der Arbeitszeit alkoholisiert angetroffen werden, behält sich der AG vor, die entsprechenden Personen ohne Abmahnung von der Baustelle zu verweisen.

19 Koordination und Überwachung der Arbeitssicherheit
Auf der Grundlage der Baustellenverordnung wird ein Sicherheits- und Gesundheitsschutzkoordinator eingesetzt. Er überwacht die Einhaltung dieser Baustellenordnung sowie die der Arbeitsschutz- und Unfallverhütungsvorschriften und schreitet bei erkennbaren Gefahrenzuständen ein. Die Tätigkeit des Koordinators befreit den AN nicht von der Verantwortlichkeit zur Erfüllung der Arbeitsschutz- und Unfallverhütungsvorschriften.

20 Sonstiges
Vor Beginn der Arbeiten ist die vorliegende Baustellenordnung nachweislich jedem Mitarbeiter zur Kenntnis zu geben. Die Baustellenordnung tritt bei Baubeginn mit sofortiger Wirkung in Kraft.

## ZTV 6 Formale Regelungen
Zusätzliche Technische Vertragsbedingungen
Formale Regelungen

1 Planunterlagen
Die von der Überwachung, vom Auftraggeber, vom Statiker oder Architekten im Zuge der Ausführung übergebenen Zeichnungen sind hinsichtlich der Maße und Durchführbarkeit vom Auftragnehmer vor Ort auf ihre Richtigkeit zu überprüfen. Diese sind, neben der obligaten Kopie der Genehmigungsunterlagen, ständig auf der Baustelle bereitzuhalten.
Es ist dafür Sorge zu tragen, dass der aktuelle Planungsstand vorliegt.

2 Produktdatenblätter
Grundsätzlich sind die Produktdatenblätter (Materialzusammensetzung und physikalische Eigenschaften) vor dem Auslösen der Bestellungen dem AG und der unteren Denkmalschutzbehörde vorzulegen bzw. mit Ihnen abzustimmen.

3 Leistungsverzeichnis
Auf der Baustelle muss über die gesamte Bauzeit das Leistungsverzeichnis, mindestens als Blankett (ohne Preise), ständig griffbereit vorhanden sein. Auf Anfrage des Auftragnehmers übergibt der AG dem AN zu Baubeginn nochmals ein Blankett.

4 Baubesprechungen
Es werden wöchentlich Baubesprechungen mit allen beteiligten Firmen abgehalten. Der AN ist verpflichtet, mit mindestens einem deutschsprachigen entscheidungs- und weisungsberechtigten Mitarbeiter regelmäßig wöchentlich daran teilzunehmen. Mindestens ein deutschsprachiger Vorarbeiter muss während der Montage ständig zur Abstimmung vor Ort zur Verfügung stehen.

5 Bautagesberichte
Der AN ist verpflichtet, täglich Bautagesberichte zu führen. Aus diesen Berichten muss hervorgehen, wieviel Baustellenpersonal in welcher Qualifizierung eingesetzt wird, welche Maschinen eingesetzt sind und welches Material in welcher Quantität angeliefert worden ist. Weiterhin sind die Angabe von Datum, den Wetterverhältnissen und der Temperatur verpflichtend. Ebenfalls sind besondere Vorkommnisse zu verzeichnen. Die Berichte sind wöchentlich der Objektbauleitung vor zu legen.

6 Nachunternehmer
Alle eingesetzten Nachunternehmer sind dem AG vor Beauftragung mit allen notwendigen Unterlagen anzuzeigen und von diesem genehmigen zu lassen.

7 Förmliche Abnahme/ Dokumentation
Es hat eine förmliche Abnahme gemäß VOB Teil B, § 12 zu erfolgen. 4 Wochen vor Abnahme sind dem Bauherren vollständige und fortschreibungsfähige Dokumentationen über die verwendeten / eingebauten Materialien, Hilfsstoffe und Sicherheitsdatenblätter sowie vollständige Dokumentationen der gebäudebezogenen Wartungs-, Inspektions-, Betriebs-, Bedienungs- und Pflegeanleitungen zu übergeben. Außerdem sind vor der Abnahme sämtliche notwendigen Allgemeinen bauaufsichtlichen Zulassungen, Prüfzeugnisse, Sicherheitsdatenblätter und Leistungserklärungen beim AG einzureichen. Diese Baudokumentation ist auch digital im PDF-Format zu übergeben.

8 Wartung und Pflege
Vom Auftragnehmer sind alle von ihm gelieferten Produkte, die zur Sicherstellung einer dauerhaften Funktionstüchtigkeit und Lebensdauer einer regelmäßigen Wartung bedürfen, Benutzerinformationen für den AG zu erstellen, die aus Produktinformationen, Bedienungsanleitung und Wartungsanleitung bestehen müssen. Die Benutzerinformationen sind dem AG in schriftlicher Form 4 Wochen vor Abnahme zu übergeben: 2-fach in Papierform; 1-fach auf DVD.

9 Rechnungen
Alle Rechnungen bzw. Abschläge sind prüfbar einzureichen. Der AN hat die Rechnung übersichtlich aufzustellen und dabei die Reihenfolge und Bezeichnungen der Positionen gemäß dem Leistungsverzeichnis zu verwenden. Die zum Nachweis von Art und Umfang der Leistungen erforderlichen Mengenermittlungen, Zeichnungen und andere Belege sind beizufügen. Sollten diese fehlen oder unvollständig sein, wird die Rechnung als "nicht prüffähig" zurückgesendet. Aus der Rechnung bzw.dem Abschlag muss deutlich erkennbar sein: abgerechnete Massen, gesamte Auftragssumme, bisherige Abschlagszahlung, aktuelle Restsumme. Die Abschlagsrechnungen sind immer kumulativ aufzustellen. Für Leistungen, die bei Weiterführung der Arbeiten nur schwer feststellbar sind, hat der AN rechtzeitig gemeinsame Feststellungen zu beantragen.

Die Abrechnung erfolgt nach örtlichem Aufmaß. Es werden nur die tatsächlich ausgeführten Massen mit den jeweiligen Dimensionen aufgemessen und abgerechnet. Lohn - und Stoffpreisänderungen werden nicht berücksichtigt. Als Abrechnungsgrundlage dienen die Ausführungsunterlagen sowie die vor Ort genommenen Aufmaße. Der Auftragnehmer hat zu jeder Abschlagsrechnung die dazugehörige Massenberechnung so aufzustellen, dass diese bei der Schlußrechnung unverändert übernommen werden kann. Die Massenberechnungen für die Abschlagsrechnungen sind gemeinsam mit der örtlichen Bauüberwachung zu erstellen bzw. der örtlichen Bauleitung vor Rechnungslegung zur Prüfung vorzulegen. Die zusammengefassten Massenberechnungen der einzelnen Abschlagsrechnungen ergeben die Massenberechnung der Schlussrechnung . PauschaleAbschlagszahlungen sind nur im Ausnahmefall möglich und setzen das Einvernehmen von Auftragnehmer und Auftraggeber voraus.

Alle Rechnungen sind beim AG in einfacher Papierausfertigung einzureichen. Zeitgleich kann die Rechnung per PDF-Dokument bei der Bauüberwachung des AG eingereicht werden, wobei der AG in Kopie gesetzt werden muss.

Die notwendigen Aufmaßunterlagen (Mengenberechnungen, Aufmaßskizzen und Aufmaßpläne ) sind einfach als Papierexemplar und als PDF-Datei bei der Bauüberwachung des AG vor Rechnungslegung einzureichen.
Jeder Rechnung ist ein bestätigtes Aufmaß beizufügen. Rechnungen mit nicht bestätigten Aufmaßen können nicht bearbeitet werden und werden zurückgewiesen.

10 Freistellungsbescheinigung
Entsprechend dem Gesetz zur Eindämmung illegaler Beschäftigung im Baugewerbe hat der Bieter zur Auftragserteilung eine Freistellungsbescheinigung eines Finanzamts vorzulegen.

11 Werbung
Jegliche Werbung, am Bauvorhaben selbst oder an der Baustelleneinrichtung des AN, bedarf der ausdrücklichen vorherigen Zustimmung des AG. Der AN wird Werbung für sein Unternehmen nur in angemessenem Umfang und in repräsentativer Art am Bauvorhaben und an der Baustelleneinrichtung anbringen.

## ZTV 7 Anlagen
Zusätzliche Technische Vertragsbedingungen
Anlagen

1 Anlagen
Folgende Anlagen sind Bestandteil der Leistungsbeschreibung und bei der Kalkulation der Angebotspreise und bei der Ausführung der Bauleistungen zu berücksichtigen:

- Planunterlagen gemäß Planliste Blendschutz

## 15 LOS 22 BLENDSCHUTZ VORHÄNGE

### Bereich 01 Blendschutzrollos Vorderhaus

**01.1 Kettenbetriebenes Rollo-System**
Lieferung und fachgerechte Montage von Kettenzug-Rollo mit Federunterstützung mit textilem Behang, als Blendschutz im 1. und 2. OG.

Zu liefern ist ein geräuscharmes und kompaktes Kettenzug-Rollo-System inkl. Kindersicherungshalterungen für die Kette.
Das ganze Rollo muss sich als komplette Einheit auch von Nichtfachleuten für sämtliche Arbeiten werkzeuglos abnehmen und wieder einklicken lassen.
Die Rollowelle mit dem Behang wird bei Deckenmontage direkt und gerade von unten in den Träger eingeschoben und rastet in den KlickIn-Trägern ein.

Die Bedienung: 4mm Edelstahlkette
Positionierung des Rollos: in jeder beliebigen Höhe
Der integrierte Federmechanismus ist mit der Federgröße auf das Behanggewicht abzustimmen.

Systemgröße: b x h = ca. 134 x 234 cm

Montageart: offene Wandmontage mit rundem Montageprofil h x b = 73 x 78 mm aus Aluminium AlMgSi 0.5
in weiß pulverbeschichtet in RAL 9016, glatt ohne Profilierungen, an der Unterseite passend zur Rundung der Welle gerundet ausgeformt.

Montagekanal: verdeckt auszuführen.
Die Montageelemente dürfen von der Raumseite aus nicht sichtbar sein.

Rollogröße: ca. 134 cm unter Berücksichtigung des Behanggewichts.

Durchmesser Rollowelle: 41 mm aus stranggepresstem Aluminium AlMgSi 0.5, nicht brennbar nach DIN 4102, Klasse A1, ist innen zur Erhöhung der Steifheit profiliert auszuführen.

Beschwerungsprofile: stranggepresstem Aluminium AlMgSi 0.5. Farbe weiß pulverbeschichtet in RAL 9016. In runder Form mit  22mm Durchmesser mit passenden und farbgleichen Endkappen zu versehen.
Beschwerungen, die in den Stoffbehang eingeschoben werden, sind nicht zulässig.

Seitliche Rolloträger: Edelstahl, farbgleich zum Montageprofil. Trägerhöhe 67mm inkl. Abdeckkappe.

Lichtspalt: auf der Bedienseite max. 16mm, auf der Lagerseite max. 11mm, bei Verwendung von Trägerabdeckungen zzgl. jeweils 2mm.
Für die Montage von Rollos Seite an Seite sind Zwischenabdeckungen vorzusehen.

Laufwegbegrenzung: transparente Kunststoffwüfel max. 5x5x5mm jeweils zwischen zwei Kugeln der Kette.

Stoff: Halbtransparent, 35% Polyester, 65% PVC, aluminiumbedampft, 320 g/m²,
Stärke: 0,45 mm, schwerentflammbar Klasse B1 (DIN 4102-1)
Farbe: nach Angabe Architekt

Ausführungsort: Vorderhaus, 1. und 2. OG

Angebotenes Fabrikat:

'........................................'
(vom Bieter einzutragen)

Detail-Nr. PER-5A-DT-A-FA-2006-3
Menge: 13,000 Stk

**01.2 Elektro-Rollo-System**
Lieferung und fachgerechte Montage von einen Elektro-Rollo-System mit textilem Behang, als Blendschutz im Dachgeschoss.

Zu liefern ist ein geräuscharmes und kompaktes Elektro-Rollo-System. Das ganze Rollo muss sich als komplette Einheit auch von handwerklichen Nichtfachleuten für sämtliche Arbeiten werkzeuglos abnehmen und wieder einklicken lassen.

Bedienung: per Funk durch den in der Welle integrierten elektronischen Motor (inkl. Funkempfänger)

Systemgröße: b x h = 96 x 150 cm

Montageart: Deckenmontage in Deckenschlitz mit rundem Montageprofil h x b = 73 x 78 mm aus Aluminium AlMgSi 0.5 in weiß pulverbeschichtet in RAL 9016, glatt ohne Profilierungen, an der Unterseite passend zur Rundung der Welle gerundet ausgeformt.
Montageprofil ist bündig mit der Abhangdecke zu montieren.

Montagekanal: verdeckt auszuführen.
Die Montageelemente dürfen von der Raumseite aus nicht sichtbar sein.

Durchmesser Rollowelle: 41 mm aus stranggepresstem Aluminium AlMgSi 0.5, nicht brennbar nach DIN 4102, Klasse A1, ist innen zur Erhöhung der Steifheit profiliert auszuführen.

Beschwerungsprofile: stranggepresstem Aluminium AlMgSi 0.5. Farbe weiß pulverbeschichtet in RAL 9016. In runder Form mit  22mm Durchmesser mit passenden und farbgleichen Endkappen zu versehen.
Beschwerungen, die in den Stoffbehang eingeschoben werden, sind nicht zulässig.

Seitlichen Rolloträger: Edelstahl, farbgleich zum Montageprofil. Trägerhöhe 67mm inkl. Abdeckkappe.

Lichtspalt: auf der Bedienseite max. 16 mm, auf der Lagerseite max. 11 mm, bei Verwendung von Trägerabdeckungen zzgl. jeweils 2 mm.

Elektromotor: Rohrmotor 230V AC,
Versorgungsspannung: 230 V~ / 50 Hz
Stromstärke: 0,55 A
Drehzahl: 70 U/min

- Thermoschutz gegen Überlastung.
- Die eingestellten Endstopps behalten die Speicherung der Endpositionen auch nach Stromausfall.
- Elektronische Endabschalter - keine mechanischen Einstellknöpfe oder -Schrauben
- Erst- und nachträgliche Programmierung des End-Stopp mit Prüfkabel am Rollostecker vom Boden aus, ohne dass zuerst die Rollos ausgebaut werden müssen.
- Elektronischer Umdrehungszähler (Umdrehungszahl unbegrenzt)
- Inkl. Funkempfänger, lässt sich aber alternativ über Phase steuern
- Geräusch- und kontaktloses Soft-Brake, kein Klicken beim Anfahren oder Stoppen
- Beide Endpositionen werden langsam angefahren.
- Austauschbares, im Motor einsteckbares Anschlusskabel in 1,5 m Länge, alternativ müssen bei bauseitigem Bedarf längere Anschlusskabel in 3/ 5/ 10m verfügbar sein
- Alle Rollos sind mit einem 10m langen Kabel zu bestücken und dieses ist über Kabelkanal und doppelten Boden zu einer Bodensteckdose zu führen und mit 230V Schukostecker zu versehen, um die Rollos mit Dauerstrom zu versorgen
- Parallelschaltung von bis zu 10 Motoren müssen ohne zusätzliche Relais möglich sein.

Hinweis: Schnittstellen insbesondere mit der ausführenden Firma des Loses 10 Elektroinstallationsarbeiten (Firma Strom Schulz) insbesondere bzgl. Inbetriebnahme und Herstellung der elektrischen Anschlüsse sind vor Ort abzustimmen in Absprache auch mit dem örtlichen Bauüberwacher.

Stoff: Blackout Stoff aus Polyester acrylbeschichtet, 430 g/m²,
Stärke: 0,45 mm, schwerentflammbar Klasse B1 (DIN 4102-1)
Farbe: nach Angabe Architekt

Ausführungsort: Vorderhaus Dachgeschoss

Angebotenes Fabrikat:

'........................................'
(vom Bieter einzutragen)

Detail-Nr. PER-5A-DT-A-DA-3005-1
Menge: 7,000 Stk

**01.3 Funkhandsender für Elektro-Rollo-System**
Liefern von Funkhandsender zum stufenlosen Auf- und Abrollen, sowie zum Positionieren des vorher beschriebenen Rollos in jeder beliebigen Höhe und zum Anfahren per Doppelklick von 2 programmierten Zwischenpositionen.

Ansteuerung der Anlagen nach Süd- oder Nordausrichtung mit je einem Sender
Menge: 2,000 Stk

### Bereich 02 Blendschutzrollo Saalgebäude

**02.1 Elektro-Rollo-System, Saalgebäude**
Lieferung und fachgerechte Montage von einen Elektro-Rollo-System in einer eckigen Kassette, mit textilem Behang, als Blendschutz auf der Emporenebene.

Zu liefern ist ein geräuscharmes und kompaktes Elektro-Rollo-System.
Das ganze Rollo muss sich als komplette Einheit auch von handwerklichen Nichtfachleuten für sämtliche Arbeiten werkzeuglos abnehmen und wieder einklicken lassen.

Bedienung: per Funk durch den in der Welle integrierten elektronischen Motor (inkl. Funkempfänger)

Systemgröße: b x h = 110 x 195,5 cm

Montageart: offene Deckenmontage mit rundem Montageprofil h x b = 73 x 78 mm aus Aluminium AlMgSi 0.5 in weiß pulverbeschichtet in RAL 9016, glatt ohne Profilierungen, an der Unterseite passend zur Rundung der Welle gerundet ausgeformt.

Montagekanal: verdeckt auszuführen.
Die Montageelemente dürfen von der Raumseite aus nicht sichtbar sein.

Durchmesser Rollowelle: 41 mm aus stranggepresstem Aluminium AlMgSi 0.5, nicht brennbar nach DIN 4102, Klasse A1, ist innen zur Erhöhung der Steifheit profiliert auszuführen.

Beschwerungsprofile: stranggepresstem Aluminium AlMgSi 0.5. Farbe weiß pulverbeschichtet in RAL 9016. In runder Form mit  22mm Durchmesser mit passenden und farbgleichen Endkappen zu versehen.
Beschwerungen, die in den Stoffbehang eingeschoben werden, sind nicht zulässig.

Seitlichen Rolloträger: Edelstahl, farbgleich zum Montageprofil. Trägerhöhe 67mm inkl. Abdeckkappe.

Lichtspalt: auf der Bedienseite max. 16 mm, auf der Lagerseite max. 11 mm, bei Verwendung von Trägerabdeckungen zzgl. jeweils 2 mm.

Elektromotor: Rohrmotor 230V AC,
Versorgungsspannung: 230 V~ / 50 Hz
Stromstärke: 0,55 A
Drehzahl: 70 U/min

- Thermoschutz gegen Überlastung.
- Die eingestellten Endstopps behalten die Speicherung der Endpositionen auch nach Stromausfall.
- Elektronische Endabschalter - keine mechanischen Einstellknöpfe oder -Schrauben
- Erst- und nachträgliche Programmierung des End-Stopp mit Prüfkabel am Rollostecker vom Boden aus, ohne dass zuerst die Rollos ausgebaut werden müssen.
- Elektronischer Umdrehungszähler (Umdrehungszahl unbegrenzt)
- Inkl. Funkempfänger, lässt sich aber alternativ über Phase steuern
- Geräusch- und kontaktloses Soft-Brake, kein Klicken beim Anfahren oder Stoppen
- Beide Endpositionen werden langsam angefahren.
- Austauschbares, im Motor einsteckbares Anschlusskabel in 1,5 m Länge, alternativ müssen bei bauseitigem Bedarf längere Anschlusskabel in 3/ 5/ 10m verfügbar sein
- Alle Rollos sind mit einem 10m langen Kabel zu bestücken und dieses ist über Kabelkanal und doppelten Boden zu einer Bodensteckdose zu führen und mit 230V Schukostecker zu versehen, um die Rollos mit Dauerstrom zu versorgen
- Parallelschaltung von bis zu 10 Motoren müssen ohne zusätzliche Relais möglich sein.

Stoff: Halbtransparent aus Polyester, 250 g/m²,
Stärke: 0,52 mm,
schwerentflammbar Klasse B1 (DIN 4102-1)
Farbe: nach Angabe Architekt

Ausführungsort: Saalgebäude, Empore

Angebotenes Fabrikat:

'........................................'
(vom Bieter einzutragen)

Detail-Nr. PER-5A-DT-A-FA-2025
Menge: 1,000 Stk

### Bereich 03 Blendschutz-Vorhänge Saal

**03.1 Vorhang als Blendschutz Systembreite 6,2 m**
Liefern und Montieren von einläufigen Vorhangschienen aus stranggepresstem Aluminium, Brinellhärte 70 - 90 HB Standard, nicht brennbar nach DIN 4102 Klasse A1,  pulverbeschichtet in NCS Farbton S 3040-Y90R, mit in separaten Kanälen geführtem Zahnriemen und einem Profilmaß von Breite 32,1 mm und Höhe von 22,7 mm. Die Verwendung größerer Profilmaße ist ausgeschlossen. Zur Ausführung kommt das elektrische Vorhangzugsystem als montagefertige Baueinheit.

Bedienung: nach Angabe Architekt, mit zwei Motoren, die Anlage muss jederzeit einfach von Hand bewegbar sein.

Systemgröße b x h: 6,2 x 3,3 m (1 Stück), maximales Gewicht 65 kg.

Montageart: offene Wandmontage, Profilmaß b x h:  32,1 x 22,7 mm.
Montagehöhe: 5,51 m OKFF

Die Wandmontage hat mit stabilen Wandwinkeln aus pulverbeschichtetem Stahl in dem geforderten Wandabstand von 72mm (Achse Schiene) zu erfolgen. Der Abstand der Montagewinkel untereinander ist mit  max. 60cm vorzusehen und bei schweren Behängen nach Erfordernis zu reduzieren. Der Montageschenkel des Winkels ist mit einer formschönen Metallabdeckung abzudecken. Die Befestigung der Abdeckung erfolgt magnetisch. Die Farbe der Winkel und Abdeckungen ist in Weiß pulverbeschichtet zu liefern.

Hinweis:
Für Wave-Konfektion mit Abstand 8 cm ist ein Mindestabstand zur Wand von 10 cm zu wählen!

Das Profil muss innerhalb einer Anlage in unterschiedlichen Richtungen horizontal (minimaler Innenradius: 25 cm) abbiegbar sein. Motor, Laufkanal und Rollertechnologie sind auf leisesten Betrieb ausgelegt. Der Roller ist im Zentrum mit einem vibrationshemmenden gummierten Kern auszustatten, in dem die Metallachse schwimmend gelagert ist und so jegliche Geräusche aufnimmt.

Unvermeidliche Profilstöße bei Längen über 6 m sind mit einem selbstspannenden Profilverbinder aus Aluminium mit besonderer Sorgfalt auszuführen.

Der Behang kann nur auf einer Breite von 1,00 Meter geparkt werden!

Motor: Die Kraft des Elektromotors wird über ein Spezialgetriebe mit Friktionskupplung auf einen dehnungsarmen Zahnriemen übertragen, der mit geringer Reibung im Bandkanal läuft. Je nach baulicher Situation muss es möglich sein, den Motor nach außen, innen, vorn oder hinten ausgerichtet (90° drehbar) anzuflanschen. Es muss möglich sein den Motor nach außen, nach innen oder nach hinten ausgerichtet (drehbar) anzuflanschen. Es muss möglich sein den Motor auf die andere Anlagenseite zu verlegen. Die Umlenkung gegenüber dem Motor ist eckig in Breite des Profils auszuführen.
Alle Zubehörteile bestehen aus pulverbeschichtetem / verzinktem Stahl.

An den Motor der Baueinheit werden folgende Anforderungen gestellt:
·  Erwartet wird ein störungsfreier, bürstenloser Asynchron-Motor, microprozessor-gesteuert, mit Planetengetriebe, 110-250 V AC/ 50-60Hz; 1,3-0,45 A, entsprechend CEE Norm

·  Laufgeschwindigkeit von ca. 21 cm/Sek.

·  Der Geräuschpegel darf 30 dBA, gemessen im Abstand  von 30 cm nicht überschreiten
·  Maße des Motors: Breite x Tiefe x Höhe (ohne Stecker): 60 mm x 96 mm x 206 mm. Der Anschluss erfolgt über ein flexibles mitgeliefertes 4-adriges Kabel mit Plug-In-Stecker, Länge 1 m. Optional sind längere Kabel in 3 m, 5 m, 10 m Länge lieferbar
·  Es können bis zu 5 Motoren gemeinsam ohne weitere Steuergeräte mittels 230 V bedient werden, mehr als 5 Motoren gemeinsam in Gruppe benötigen Trennrelais
·  Über zusätzliche separate Steuerleitungen können bis zu 15 Motore einzeln oder gemeinsam über die Niedervolt-Eingänge am Motor und örtliche Taster gesteuert werden.
·  Alle elektronischen Einstellungen müssen auch nach  einem Stromausfall erhalten bleiben.
·  Einfache Einstellungen der integrierten  Endlagenschalter möglich (manuell/automatisch)
·  Zusätzlich verfügt die Einheit über eine automatische Endabschaltung und einen Thermoschutz gegen Überlastung zur Verminderung des Brandrisikos.
·  Der Motor muss nachträglich durch ein einsteckbares Modul auf Funkfernbedienung umgestellt werden können, mit dem dieser dann per Handsender, Funkwandschalter, Smartphone oder PC (Zusatzgeräte erforderlich) oder andere Funkkomponenten bedient werden kann
·  Der Motor ist mit einem abstellbaren Touch & Go Betrieb ausgestattet (manueller Impuls "Ziehen am Vorhang" setzt den Motor in Betrieb/ Anschlussvariante Dauerstrom)

Hinweis: Schnittstellen insbesondere mit der ausführenden Firma des Loses 10 Elektroinstallationsarbeiten (Firma Strom Schulz) insbesondere bzgl. Inbetriebnahme und Herstellung der elektrischen Anschlüsse sind vor Ort abzustimmen in Absprache auch mit dem örtlichen Bauüberwacher.

Behang: Gleichmäßige Wellenoptik, den Behang ist im 8 cm Schritten durch die Roller zu führen. Der Vorhang muss sich in der Achse genau mittig unter der Schiene befinden. Die Befestigung des Vorhangs erfolgt mit Polyamid-Haken. Durch spezielle Vorläufer in der Schiene und Halterungen im Vorhang ist sicherzustellen, das Anfang und Ende des Vorhangs immer im 90° Winkel zur Schiene stehen. Bei zweiteiligen Anlagen fahren zwei nach hinten geöffnete Bögen gegeneinander.

Ausführungsort: Saalgebäude

Angebotenes Fabrikat:

'........................................'
(vom Bieter einzutragen)

Detail-Nr. PER-5A-SN-01b-4
Menge: 1,000 Stk

**03.2 Vorhang wie vor jedoch Systembreite 7,4 m**
Vorhang wie vor, jedoch Systembreite 7,4 m x 3,3 m

Hinweis: Der Behang kann nur auf einer Breite von 1,20 Meter geparkt werden!

Ausführungsort: Saalgebäude
Menge: 1,000 Stk

**03.3 Behang**
Behang für den Vorhang aus den Vorpositionen liefern und fachgerecht montieren.

Stoff: Dimout-Stoff aus Polyester, 300 g/m²,
Stärke: 0,62 mm, schwerentflammbar Class 1 (EN 13773)

Länge x Höhe: 27,5 m x 3,3 m

Farbe: nach Angabe Architekt

Ausführungsort: wie vor

Angebotenes Fabrikat:

'........................................'
(vom Bieter einzutragen)

Die ausgeschriebenen Vorhänge sind mit einer gleichmäßigen Wellenoptik zu konfektionieren.
Das eingesetzte Vorhangsystem muss zwischen den Gleitern oder Rollern Abstandsschnüre mitbringen.

Die wellenartige Optik verlangt eine 100% Stoffzugabe und den Einsatz des Vorhang- und Netzbandes 6349 bzw 6363. Das Netzband ist im oberen Saum ca. 75mm zur Versteifung einzubügeln. Das transparente Vorhangband mit gleichmäßigen Schlaufen im Abstand von 20mm wird auf der Rückseite aufgenäht. Untere und seitliche Säume werden wie üblich konfektioniert. Zur Verarbeitung ist die detaillierte Konfektionsanleitung von Silent Gliss zu verwenden!
Das Vorhangband wird nicht in Falten gezogen! Die Wellen ergeben sich durch den Abstand von 160 mm zwischen den Haken im Stoff, die durch Einhaken in die Gleiterkordel 6346 automatisch beim Schließen des Vorhangs in Ihre typische Wave-Optik mit gleichmäßigen Wellenabständen von 80 mm fallen.
Der Stoffbedarf ist mit einer Stoffzugabe von 100% in der Breite zu kalkulieren. Weiterhin müssen Zugaben für die seitlichen Säume eingerechnet werden, so dass der fertige Vorhang 100% Zugabe gegenüber der Vorhangschiene hat.
Beim Aufhängen der Vorhänge sind die speziellen Vorrichtungen einzusetzen, die zusammen mit den passenden Silent Gliss Schienen gewährleisten, das die erste und letzte Falte immer starr 90° zur Schienenachse gehalten wird. Bei zweiteiligen oder mehrteiligen Anlagen ist somit ein geschlossenes Gesamtbild an den Vorhangstößen zu garantieren!
Bis etwa 3m Höhe müssen die Falten bei weich fallenden Stoffen gleichmäßig bis unten durchfallen, bei größeren Höhen können sich die Falten im unteren Bereich auflösen.
Der untere Abschluss ist wenn nicht anders angegeben mit 10cm doppeltem Saum zu kalkulieren. Vor Ausführung ist abzustimmen ob die Ausführung wie vor beschrieben oder mit Rollsaum und Bleischnur ausgeführt werden soll.

Die Stoffe sind quer zu verarbeiten und Bahnennähte sind ausgeschlossen.
Menge: 90,750 m²

### Bereich 04 Bühnenvorhang

*Hinweis: Vorhangschienen-System Schleuderzug*
Zur Aufnahme eines Vorhangs ist ein im Bühnen-, Studio- und Veranstaltungsbereich bewährtes und für diesen Einsatzbereich konzipiertes Vorhangschienensystem anzubieten, das den nachfolgenden Anforderungen und Bedingungen entspricht.

Die Schiene ist aus einem Aluminium-Strangprofil AlMgSi 0.5 F 22 in schwarzer Eloxal-Qualität zu fertigen und muss über eine C-Nut zur leichten Montage von Befestigungs- und Zubehörteilen verfügen. Darüber hinaus ist die Schiene mit jeweils einem unteren Nutenkanal zur Aufnahme von Zentrierstiften zu versehen, um eine exakte Verbindung an Schienenstößen zu garantieren. Darüber hinaus muss die Schiene in Verbindung mit systembedingten Zubehörteilen wie Zugwagen, Seilführungen etc. sowohl eine seitliche als auch eine obenliegende Seilführung ermöglichen. Die Seilführung muss außerhalb der Schiene erfolgen, um einen leichten und wartungsfreundlichen Zugang an jeder Stelle der Schiene zu gewährleisten.

Die Schiene wird über die Länge von 6,6 m an 8 Gewindestangen mit außenliegenden 25 mm Aluminium-Spannrohren montiert. Die Deckenbefestigung erfolgt durch Stockschrauben in der Holzkonstruktion der Bestandsdecke, die Höhe der Abhängung ist etwa 96 cm, eine Abhangdecke ist dabei zu durchstoßen.

Sämtliche zum Vorhangtransport benötigten Zug- und Laufwagen müssen über kugelgelagerte Lauf- bzw. Stützrollen verfügen. Die Lauf- bzw. Stützrollen sind aus einem extrem geräuscharmen Kunststoff zu fertigen, der sich auch nach langer Standzeit nicht verformt.

Die Gehäuse der 2-Rad-Laufwagen sind aus Kunststoff, der Zugwagen ist aus schwarz eloxiertem Aluminium-Strangprofil zu fertigen, und müssen mit Auffahrdämpfungen aus Gummi-O-Ringen an den Seiten und an der Unterkante ausgerüstet sein.

Der Zugwagen ist mit einem Überzugbügel ausgestattet, um ein überlappendes Schließen des Vorhangs zu gewährleisten.

**04.1 Vorhangschiene**
Vorhangschiene, aus AlMgSi 0.5 F22, schwarz eloxiert, mit obenliegendem C-Nutenkanal und zusätzlichen Nutenkanälen zur Zentrierung der Schienen untereinander, für außenliegende obere Seilführung geeignet, inkl. aller systembedingten Befestigungs- und Verbindungsmaterialien, einschl. 8 Abhängungen, komplett liefern und montieren.

max. Maße h x b: 40 x 35 mm
max. Eigengewicht / m: 0,9kg/m
max. Punktlast bei 2 m Spannweite: F = 200N

max. Streckenlast bei 2m Spannweite: q= 300N/m

Schienenanlage: einläufig

Länge der Anlage: l = 6,65 m

Ausführung als: Schleuderschiene

Zum zuvor genannten Schienentyp sind alle Zubehörteile, die zur einwandfreien Funktion des Vorhangschienensystems notwendig sind, in fachgerechter und sauberer Ausführung zu liefern und zu montieren.

Angebotenes Fabrikat:

'........................................'
(vom Bieter einzutragen)
Menge: 6,600 m

**04.2 Vorhangzugwagen Schleuderzug**
Zum zuvor genannten Schienentyp ist ein systemkonformer Vorhangzugwagen einschl. Überzugbügel zu liefern und zu montieren.

Vorhangzugwagen mit Überzugbügel, Gehäuse aus schwarz eloxiertem AlMgSi 0.5 F 22, ausgerüstet mit jeweils vier kugelgelagerten Trag- und Stützrollen aus extrem geräuscharmen Kunststofflaufflächen, seitlich und unterhalb angebrachten Aufpralldämpfungen aus Gummi-O-Ringen.

Abmaße inkl. Überzugbügel (h x b x l): 78 x 71 x 317 mm
Eigengewicht: 820 g
max. Traglast: 35 kg

Angebotenes Fabrikat:

'........................................'
(vom Bieter einzutragen)
Menge: 2,000 Stk

**04.3 2-Rad-Laufwagen**
Zum zuvor genannten Schienentyp ist ein systemkonformer 2-Rad-Laufwagen zu liefern und zu montieren.

2-Rad-Laufwagen aus Kunststoff, ausgerüstet mit zwei kugelgelagerten Tragrollen aus extrem geräusch-armen Kunststofflaufflächen.

Je lfm. Schiene sind 5 Stk. anzubieten.

Abmessung h x b x l: 71 x 46 x 25 mm
Eigengewicht: 35 g
max. Traglast: 10 kg

Angebotenes Fabrikat:

'........................................'
(vom Bieter einzutragen)
Menge: 34,000 Stk

**04.4 Behang**
Behang für den Bühnenvorhang aus der Vorposition in fachgerechter und sauberer Ausführung anliefern und fachgerecht montieren.

Aushangbreite: 3,5 m
Aushanghöhe: ca. 5,70 m
Material : 100 % PES Trevira CS
Gewebebezeichnung: Velours
Bahnenbreite: 140 cm
Gewicht/m² : 520 g/m²
Faltenzugabe: 100 %
Farbe: lt. Farbkarte
Scheuertouren nach Martindale: 100.000
Imprägnierung: Schwer entflammbar nach DIN 4102 B1, EN13773, M1, NFPA 701, BS 5867 Part 2 Typ C,
EN 13501-1 B-s1, d0
Schallabsorptionsgrad ISO 11654: aw = 0,65-0,80, je nach Aufbau

Konfektionierung: Bühnenmässig konfektioniert, Bahnen senkrecht vernäht, Oberkante mit 5 cm Gurtband verstärkt,
Ösen: 12 mm Innendurchmesser, Abstand 20 cm, je Öse ein Bindeband, Bindeband shchwarz,
Mitte des Vorhangteils markiert

Seitenkanten schmal gesäumt 3,5 cm, Unterkante mit 10 cm Saum und 200g Bleiband/lfm

Angebotenes Fabrikat:

'........................................'
(vom Bieter einzutragen)
Menge: 2,000 Stk
